# Système de plancher intermédiaire unidirectionnel "PLANCHERS ACOR"

- Propriété du fichier: CYPE INGENIEROS, S.A.
- Format: FIEBDC-3/2002
- Devise: EUR
- Coûts indirects: 3.00 %
- Frais généraux: 13.00 %
- Bénéfice: 6.00 %
- TVA: 20.00 %

## G Structure et gros oeuvre

### GP Planchers

#### GPH Poutrelles et entrevous

**GPH060** m² Système de plancher intermédiaire unidirectionnel "PLANCHERS ACOR".
Plancher intermédiaire, système EcoB "PLANCHERS ACOR", en béton armé, hauteur sous plafond jusqu'à 3 m, de 20=16+4 cm d'épaisseur et 0,15 m²K/W de résistance thermique, réalisé avec: 0,071 m³/m² de béton C25/30 (XC1(F); D10; S3; Cl 0,4) prêt à l'emploi, et coulage à la benne et 6 kg/m² d' acier Fe E 500 en zone de renfort au moments négatifs et de connecteurs de poutrelles et de chaînages; poutrelles treillis, gamme R "PLANCHERS ACOR", de 13 cm de hauteur, avec deux barres à haute adhérence de 6 à 12 mm de diamètre en partie inférieure, une de 8 à 12 mm en partie supérieure et un treillis de 4 à 5 mm de diamètre; entrevous en béton, 52x25x16 cm, de 16 cm de hauteur coffrante; dalle de compression de 4 cm d'épaisseur, avec armature de répartition constituée de treillis soudé PAF C 200x200 mm en acier Fe E 500. Comprend les chaînages des murs porteurs.
Critère d'évaluation économique: Le prix ne comprend pas les rupteurs thermiques.
Inclut: Implantation de la géométrie de l'étage. Mise en place des poutrelles. Étaiement. Mise en place des entrevous. Mise en place des armatures avec des séparateurs homologués. Coulage et compactage du béton. Réglage et nivellement de la dalle de compression. Séchage du béton. Désétaiement.
Critère pour le métré: Surface mesurée en grandeur nature à partir des faces extérieures des chaînages du périmètre, selon documentation graphique du Projet, en déduisant les ouvertures de surface supérieure à 6 m².
Critère pour le mémoire: On mesurera, en grandeur réelle, à partir des faces extérieures des chaînages périmétrique, la surface réellement exécutée selon les spécifications du Projet, en déduisant les ouvertures de surface supérieure à 6 m². Tous les éléments intégrants de la structure signalés dans les plans et les détails du projet seront considérés comme inclus.

| Code | U | Désignation | Quantité | Prix | Montant |
|---|---|---|---|---|---|
| mt07bho200c | U | Entrevous en béton, pour "PLANCHERS ACOR", 52x25x16 cm, de 16 cm de hauteur coffrante, pour un entraxe de poutrelles de 60 cm, selon NF EN 15037-2. Comprend les pièces spéciales. (matériau) | 5.880 | 0.85 | 5.00 |
| mt07vaa020a | m | Poutrelle treillis, gamme R "PLANCHERS ACOR", de 13 cm de hauteur, avec deux barres à haute adhérence de 6 à 12 mm de diamètre en partie inférieure, une de 8 à 12 mm en partie supérieure et un treillis de 4 à 5 mm de diamètre, selon NF EN 15037-1. (matériau) | 1.717 | 7.25 | 12.45 |
| mt07ame030adg | m² | Treillis soudé PAF C 200x200 mm, avec fils de fer longitudinaux de 4,5 mm de diamètre et fils de fer transversaux de 4,5 mm de diamètre, acier Fe E 500, selon NF A35-024. (matériau) | 1.100 | 3.32 | 3.65 |
| mt07aco050a | kg | Ferraille élaborée en atelier industriel avec barres en acier haute adhérence, Fe E 500, de divers diamètres. (matériau) | 6.000 | 2.62 | 15.72 |
| mt10haf030fOEc | m³ | Béton C25/30 (XC1(F); D10; S3; Cl 0,4), prêt à l'emploi, selon NF EN 206. (matériau) | 0.068 | 144.97 | 9.86 |
| mt50spa052b | m | Grosse planche en bois de pin, de 20x7,2 cm. (matériau) | 0.010 | 6.32 | 0.06 |
| mt50spa081a | U | Étai métallique télescopique, allant jusqu'à 3 m de hauteur. (matériau) | 0.003 | 19.25 | 0.06 |
| mt50spa101 | kg | Clous en acier. (matériau) | 0.045 | 1.87 | 0.08 |
| mt08efa010 | m² | Système de coffrage récupérable de panneaux en bois pour chaînages périphériques. (matériau) | 0.150 | 1.24 | 0.19 |
| op00ciz020 |  | Cisaille pour barres à haute adhérence en acier. | 1.000 | 0.00 | 0.00 |
| op00ata010 |  | Pince à ligaturer. | 1.000 | 0.00 | 0.00 |
| op00sie020 |  | Scie circulaire à disque fixe, pour table de travail. | 1.000 | 0.00 | 0.00 |
| au00auh010 |  | Benne à béton. | 1.000 | 0.00 | 0.00 |
| au00auh040 |  | Vibreur de béton, électrique. | 1.000 | 0.00 | 0.00 |
| mo042 | h | Compagnon professionnel III/CP2 du béton. (main-d'œuvre) | 0.816 | 30.72 | 25.07 |
| mo089 | h | Ouvrier professionnel II/OP du béton. (main-d'œuvre) | 0.816 | 27.32 | 22.29 |
| % | % | Frais de chantier des unités d'ouvrage | 2 % | 94.43 | 1.89 |
|  |  | Coûts directs |  |  | 96.32 |
