# Système de plancher intermédiaire unidirectionnel "PLANCHERS ACOR"

- Propriété du fichier: CYPE Ingenieros S.A.
- Format: FIEBDC-3/2016
- Logiciel: Générateur de prix de la construction. CYPE Ingenieros, S.A.
- Date: 24/10/2024
- Devise: EUR
- Coûts indirects: 3 %
- Frais généraux: 13 %
- Bénéfice: 6 %
- TVA: 20 %

## G Structure et gros oeuvre

### GP Planchers

#### GPH Poutrelles et entrevous

**GPH060** m² Système de plancher intermédiaire unidirectionnel "PLANCHERS ACOR".
Plancher intermédiaire, système EcoB "PLANCHERS ACOR", en béton armé, hauteur sous plafond jusqu'à 3 m, de 20=16+4 cm d'épaisseur et 0,15 m²K/W de résistance thermique, réalisé avec: 0,071 m³/m² de béton C25/30 (XC1(F); D10; S3; Cl 0,4) prêt à l'emploi, et coulage à la benne et 6 kg/m² d' acier Fe E 500 en zone de renfort au moments négatifs et de connecteurs de poutrelles et de chaînages; poutrelles treillis, gamme R "PLANCHERS ACOR", de 13 cm de hauteur, avec deux barres à haute adhérence de 6 à 12 mm de diamètre en partie inférieure, une de 8 à 12 mm en partie supérieure et un treillis de 4 à 5 mm de diamètre; entrevous en béton, 52x25x16 cm, de 16 cm de hauteur coffrante; dalle de compression de 4 cm d'épaisseur, avec armature de répartition constituée de treillis soudé PAF C 200x200 mm en acier Fe E 500. Comprend les chaînages des murs porteurs.
Critère d'évaluation économique: Le prix ne comprend pas les rupteurs thermiques.
Inclut: Implantation de la géométrie de l'étage. Mise en place des poutrelles. Étaiement. Mise en place des entrevous. Mise en place des armatures avec des séparateurs homologués. Coulage et compactage du béton. Réglage et nivellement de la dalle de compression. Séchage du béton. Désétaiement.
Critère pour le métré: Surface mesurée en grandeur nature à partir des faces extérieures des chaînages du périmètre, selon documentation graphique du Projet, en déduisant les ouvertures de surface supérieure à 6 m².
Critère pour le mémoire: On mesurera, en grandeur réelle, à partir des faces extérieures des chaînages périmétrique, la surface réellement exécutée selon les spécifications du Projet, en déduisant les ouvertures de surface supérieure à 6 m². Tous les éléments intégrants de la structure signalés dans les plans et les détails du projet seront considérés comme inclus.

| Code | U | Désignation | Quantité | Prix | Montant |
|---|---|---|---|---|---|
| mt07bho200c | U | Entrevous en béton, pour "PLANCHERS ACOR", 52x25x16 cm, de 16 cm de hauteur coffrante, pour un entraxe de poutrelles de 60 cm, selon NF EN 15037-2. Comprend les pièces spéciales. (matériau) | 5.88 | 0.85 | 4.998 |
| mt07vaa020a | m | Poutrelle treillis, gamme R "PLANCHERS ACOR", de 13 cm de hauteur, avec deux barres à haute adhérence de 6 à 12 mm de diamètre en partie inférieure, une de 8 à 12 mm en partie supérieure et un treillis de 4 à 5 mm de diamètre, selon NF EN 15037-1. (matériau) | 1.717 | 7.25 | 12.448 |
| mt07ame030adg | m² | Treillis soudé PAF C 200x200 mm, avec fils de fer longitudinaux de 4,5 mm de diamètre et fils de fer transversaux de 4,5 mm de diamètre, acier Fe E 500, selon NF A35-024. (matériau) | 1.1 | 3.32 | 3.652 |
| mt07aco050a | kg | Ferraille élaborée en atelier industriel avec barres en acier haute adhérence, Fe E 500, de divers diamètres. (matériau) | 6 | 2.62 | 15.720 |
| mt10haf030fOEc | m³ | Béton C25/30 (XC1(F); D10; S3; Cl 0,4), prêt à l'emploi, selon NF EN 206. (matériau) | 0.068 | 144.97 | 9.858 |
| mt50spa052b | m | Grosse planche en bois de pin, de 20x7,2 cm. (matériau) | 0.01 | 6.32 | 0.063 |
| mt50spa081a | U | Étai métallique télescopique, allant jusqu'à 3 m de hauteur. (matériau) | 0.003 | 19.25 | 0.058 |
| mt50spa101 | kg | Clous en acier. (matériau) | 0.045 | 1.87 | 0.084 |
| mt08efa010 | m² | Système de coffrage récupérable de panneaux en bois pour chaînages périphériques. (matériau) | 0.15 | 1.24 | 0.186 |
| mo042 | h | Compagnon professionnel III/CP2 du béton. (main-d'œuvre) | 0.816 | 30.72 | 25.068 |
| mo089 | h | Ouvrier professionnel II/OP du béton. (main-d'œuvre) | 0.816 | 27.32 | 22.293 |
| % | % | Frais de chantier des unités d'ouvrage | 2 % | 94.428 | 1.889 |
|  |  | Coûts directs |  |  | 96.317 |

Déchets:
- pose: mt07bho200c; facteur de déchet 0.045
- pose: mt07vaa020a; facteur de déchet 0.0252
- pose: mt07ame030adg; facteur de déchet 0.0198952
- pose: mt07aco050a Ferraille élaborée en atelier industriel avec barres en acier haute adhérence, Fe E 500, de divers diamètres; facteur de déchet 0.0075
- pose: mt50spa052b Grosse planche en bois de pin, de 20x7,2 cm; facteur de déchet 1
- pose: mt50spa081a Étai métallique télescopique, allant jusqu'à 3 m de hauteur; facteur de déchet 1
- pose: mt50spa101 Clous en acier; facteur de déchet 0.0045
- pose: mt08efa010 Système de coffrage récupérable de panneaux en bois pour chaînages périphériques; facteur de déchet 1

## Ressources

**mt07bho200c** U Entrevous en béton
Données techniques: Coût énergétique 11.658 MJ; Émission de CO2 1.549 kg; Code CED 17 01 01; Masse de l'élément 19.3 kg; Volume 0.012867 m3
Déchets:
- emballage: re170201 Bois. (composant de déchet); quantité 0.008 kg; Code CED 17 02 01; Masse de l'élément 1 kg; Volume 0.000909 m3
- emballage: re170203 Plastique. (composant de déchet); quantité 0.004 kg; Code CED 17 02 03; Masse de l'élément 1 kg; Volume 0.001667 m3

**mt07vaa020a** m Poutrelle treillis
Données techniques: Coût énergétique 25.527 MJ; Émission de CO2 2.453 kg; Code CED 17 01 01; Masse de l'élément 14.6 kg; Volume 0.009733 m3
Déchets:
- emballage: re170201 Bois; quantité 0.014 kg
- emballage: re170203 Plastique; quantité 0.06 kg

**mt07ame030adg** m² Treillis soudé PAF C 200x200 mm
Données techniques: Coût énergétique 12.288 MJ; Émission de CO2 0.638 kg; Code CED 17 04 05; Masse de l'élément 1.25 kg; Volume 0.000595 m3

**mt07aco050a** kg Ferraille élaborée en atelier industriel avec barres en acier haute adhérence, Fe E 500, de divers diamètres
Données techniques: Coût énergétique 9.830 MJ; Émission de CO2 0.510 kg; Code CED 17 04 05; Masse de l'élément 1 kg; Volume 0.000476 m3

**mt10haf030fOEc** m³ Béton C25/30 (XC1(F); D10; S3; Cl 0,4), prêt à l'emploi, selon NF EN 206
Données techniques: Coût énergétique 1876.000 MJ; Émission de CO2 234.500 kg; Code CED 17 01 01; Masse de l'élément 2345 kg; Volume 1.563333 m3

**mt50spa052b** m Grosse planche en bois de pin, de 20x7,2 cm
Données techniques: Coût énergétique 1124.755 MJ; Émission de CO2 -15.401 kg; Code CED 17 02 01; Masse de l'élément 8.28 kg; Volume 0.007527 m3

**mt50spa081a** U Étai métallique télescopique, allant jusqu'à 3 m de hauteur
Données techniques: Coût énergétique 97.317 MJ; Émission de CO2 5.049 kg; Code CED 17 04 05; Masse de l'élément 9.9 kg; Volume 0.004714 m3

**mt50spa101** kg Clous en acier
Données techniques: Coût énergétique 9.830 MJ; Émission de CO2 0.510 kg; Code CED 17 04 05; Masse de l'élément 1 kg; Volume 0.000476 m3

**mt08efa010** m² Système de coffrage récupérable de panneaux en bois pour chaînages périphériques
Données techniques: Coût énergétique 205.458 MJ; Émission de CO2 -2.813 kg; Code CED 17 02 01; Masse de l'élément 1.5125 kg; Volume 0.001375 m3
