# Plancher intermédiaire

- Propriété du fichier: CYPE INGENIEROS, S.A.
- Format: FIEBDC-3/2002
- Devise: EUR
- Coûts indirects: 3.00 %
- Frais généraux: 13.00 %
- Bénéfice: 6.00 %
- TVA: 20.00 %

## G Structure et gros oeuvre

### GP Planchers

#### GPH Poutrelles et entrevous

**GPH050** m² Plancher intermédiaire, système EcoB "PLANCHERS ACOR", en béton armé, hauteur libre d'étage jusqu'à 3 m, de 20=16+4 cm d'épaisseur, 60 cm d'entraxe et 0,15 m²K/W de résistance thermique, réalisé avec: 0,071 m³/m² de béton C25/30 (XC1(F); D10; S3; Cl 0,4) prêt à l'emploi, et coulage à la benne et 2,5 kg/m² d'acier Fe E 500; poutrelles treillis, gamme R "PLANCHERS ACOR"; entrevous en béton, 52x25x16 cm, de 16 cm de hauteur coffrante; treillis soudé PAF C en acier Fe E 500. Système compatible avec les rupteurs RKT (non compris dans ce prix).
Réalisation d'un plancher intermédiaire, système EcoB "PLANCHERS ACOR", en béton armé, hauteur libre d'étage jusqu'à 3 m, de 20=16+4 cm d'épaisseur et 0,15 m²K/W de résistance thermique, réalisé avec: 0,071 m³/m² de béton C25/30 (XC1(F); D10; S3; Cl 0,4) prêt à l'emploi, et coulage à la benne et 2,5 kg/m² d'acier Fe E 500 dans les zones de renforts aux moments négatifs, les connecteurs de poutrelles et les chaînages; poutrelles treillis, gamme R "PLANCHERS ACOR", de 13 cm de hauteur, avec deux barres à haute adhérence de 6 à 12 mm de diamètre en partie inférieure, une de 8 à 12 mm en partie supérieure et un treillis de 4 à 5 mm de diamètre; entrevous en béton, 52x25x16 cm, de 16 cm de hauteur coffrante, y compris les pièces spéciales; couche de compression de 4 cm d'épaisseur, avec armature de répartition constituée de treillis soudé PAF C 200x200 mm en acier Fe E 500. Comprend les chaînages des murs porteurs et le séchage du béton. Ne comprend pas les rupteurs thermiques RTK, compatibles avec le système.
Inclut: Implantation de la géométrie de l'étage. Mise en place des poutrelles. Étaiement. Mise en place des entrevous. Mise en place des armatures avec des séparateurs homologués. Coulage et compactage du béton. Réglage et nivellement de la couche de compression. Séchage du béton. Désétaiement. Réparation des défauts superficiels.
Critère de métré de projet: Surface mesurée en grandeur nature à partir des faces extérieures des chaînages du périmètre, selon documentation graphique du Projet, en déduisant les ouvertures de surface supérieure à 6 m².
Critère de mesure de l'ouvrage: On mesurera, en grandeur réelle, à partir des faces extérieures des chaînages périmétrique, la surface réellement exécutée selon les spécifications du Projet, en déduisant les ouvertures de surface supérieure à 6 m². Tous les éléments intégrants de la structure signalés dans les plans et les détails du projet seront considérés comme inclus.

| Code | U | Désignation | Quantité | Prix | Montant |
|---|---|---|---|---|---|
| mt07bho200c | U | Entrevous en béton, pour "PLANCHERS ACOR", 52x25x16 cm, de 16 cm de hauteur coffrante, pour un entraxe de poutrelles de 60 cm, selon NF EN 15037-2, y compris les pièces spéciales. (matériau) | 5.880 | 0.85 | 5.00 |
| mt07vaa020a | m | Poutrelle treillis, gamme R "PLANCHERS ACOR", de 13 cm de hauteur, avec deux barres à haute adhérence de 6 à 12 mm de diamètre en partie inférieure, une de 8 à 12 mm en partie supérieure et un treillis de 4 à 5 mm de diamètre, selon NF EN 15037-1. (matériau) | 1.717 | 5.80 | 9.96 |
| mt07ame030adg | m² | Treillis soudé PAF C 200x200 mm, avec fils de fer longitudinaux de 4,5 mm de diamètre et fils de fer transversaux de 4,5 mm de diamètre, acier Fe E 500, selon NF A35-024. (matériau) | 1.100 | 1.55 | 1.71 |
| mt07aco050a | kg | Ferraille élaborée en atelier industriel avec barres en acier haute adhérence, Fe E 500, de divers diamètres. (matériau) | 2.500 | 1.37 | 3.43 |
| mt10haf030fOEc | m³ | Béton C25/30 (XC1(F) D10; S3; Cl 0,4), prêt à l'emploi, selon NF EN 206-1. (matériau) | 0.068 | 133.00 | 9.04 |
| mt50spa052b | m | Planche en bois de pin, de 20x7,2 cm. (matériau) | 0.010 | 4.39 | 0.04 |
| mt50spa081a | U | Étai métallique télescopique, de jusqu'à 3 m de hauteur. (matériau) | 0.003 | 13.37 | 0.04 |
| mt50spa101 | kg | Clous en acier. (matériau) | 0.045 | 1.30 | 0.06 |
| mt08efa010 | m² | Système de coffrage récupérable de panneaux en bois pour chaînages périmétriques. (matériau) | 0.150 | 1.24 | 0.19 |
| op00ciz020 |  | Cisaille pour barres à haute adhérence en acier. | 1.000 | 0.00 | 0.00 |
| op00ata010 |  | Pince à ligaturer. | 1.000 | 0.00 | 0.00 |
| op00sie020 |  | Scie circulaire à disque fixe, pour table de travail. | 1.000 | 0.00 | 0.00 |
| au00auh010 |  | Benne à béton. | 1.000 | 0.00 | 0.00 |
| au00auh040 |  | Vibreur de béton, électrique. | 1.000 | 0.00 | 0.00 |
| mo042 | h | Compagnon professionnel III/CP2 du béton. (main-d'œuvre) | 0.983 | 25.31 | 24.88 |
| mo089 | h | Ouvrier professionnel II/OP du béton. (main-d'œuvre) | 0.983 | 22.46 | 22.08 |
| % | % | Coûts directs complémentaires | 2 % | 76.43 | 1.53 |
|  |  | Coûts directs |  |  | 77.96 |
